# Elektroarbeiten nach DIN 18283
Angebotsaufforderung (GAEB 90, DA83)
Währung: EUR
Auftraggeber: Covivio Quadriga 47. GmbH

## Zusätzlicher Text
A) ALLGEMEINE VERTRAGSBEDINGUNGEN
====================================

A1) ALLGEMEINES

Dem Leistungsverzeichnis liegen die "Zusätzlichen Vertragsbedingungen
für die Ausführung von Bauleistungen (Z-VOB/B)" der Covivio Immobilien
GmbH in der aktuellen Fassung zugrunde.

Für sich auf dieses Leistungsverzeichnis beziehende Beauftragungen
gelten die Vertragsbedingungen in jedem Einzelfall als vereinbart.
Sofern zukünftig als Ersatz für die aktuell gültigen Z-VOB/B mit dem
Auftragnehmer (AN) neue Z-VOB/B vereinbart werden, gelten für nach
Gültigkeitsbeginn die neuen Z-VOB/B beauftragte Leistungen
ausschließlich die neuen Z-VOB/B.

Für in diesem Leistungsverzeichnis ausgeführte Leistungen gelten,
ergänzend zu den jeweiligen Leistungspositionen bei evtl. Widersprüchen
in nachfolgend genannter Reihenfolge, folgende Bedingungen:

Diese ""Allgemeinen Vertragsbedingungen"" (A),
Die sich anschließenden ""Allgemeinen technischen Vertragsbedingungen""
(B),
Die sich anschließenden ""Zusätzlichen technischen Vertragsbedingungen""
(C),
Die ""Zusätzlichen Vertragsbedingungen für die Ausführung von
Bauleistungen Z-VOB/B"",
Die Baustellenordnung der Covivio Immobilien GmbH in der jeweils
gültigen Fassung.

Mit Erhalt der Bestellung erklärt der Auftragnehmer, dass von ihm
sämtliche gesetzlichen, behördlichen und berufgenossenschaftlichen
Auflagen erfüllt werden, die zur Ausführung der Leistungen erforderlich
sind.

Es dürfen nur solche Materialien verwendet werden, über die der
Auftragnehmer das uneingeschränkte Eigentumsrecht besitzt und die
vollkommen frei von Rechten Dritter sind.

Für die Ausführung der Arbeiten ist Fachpersonal in ausreichender Zahl
einzusetzen.
Hierbei ist darauf zu achten, dass für die Ausführung sämtlicher
Arbeiten unsere Baustellenordnung in der jeweils gültigen Fassung zu
beachten ist, die dem ausführenden Fachpersonal in geeigneter Form zur
Kenntnis zu geben ist.

Der Einsatz von Subunternehmern ist lediglich in schriftlicher Absprache
mit dem Auftraggeber erlaubt.

A2) KUNDENDIENST

Die Arbeiten werden in bewohnten Häusern ausgeführt.

Der Auftraggeber (AG) erwartet vom AN tatkräftige Unterstützung bei den
Bemühungen, berechtigten Mieterwünschen zu entsprechen. Dazu gehören
insbesondere folgende Verpflichtungen:

A3) PREISE

Soweit und sobald Überschreitungen absehbar sind, ist hierüber der
Abteilung Einkauf des AG ein schriftliches Angebot einzureichen und eine
gesonderte Vereinbarung zu treffen.

In die Einheitspreise sind sämtliche Kosten wie Lohn-, Material- und
Nebenkosten, hierzu zählen auch erforderliche Hygieneschutzartikel,
einzukalkulieren. Hierzu gehören unter anderem:

Koordination / Terminabsprache(n) mit dem(den) Mieter(n) /
Kundenbetreuer(n) / Bauleiter(n)
Fahrt- und Transportkosten
Tarifliche Zulagen wie beispielsweise Schmutz-/Staubzulagen, Zulagen für
ekelerregende Arbeiten, etc.,
Abdecken von Einrichtungsgegenständen zum Schutz vor Beschädigung und
Verschmutzung
Besenreine Säuberung der Arbeitsbereiche. Hierzu gehört auch die
Beseitigung von Verunreinigungen des Treppenhauses und/oder der
Hauszuwegungen,
Ausbau und Abtransport sowie die ordnungsgemäße Entsorgung,
einschließlich Kippgebühren, sämtlichen Bauschutts und schadhafter
Teile. Teile, für die sich der AG eine generelle oder einzelfallbezogene
Prüfung vorbehalten hat, sind bis zu diesem Zeitpunkt, längstens jedoch
für die Dauer von zehn Wochen, vom AN vorzuhalten und dürfen erst danach
entsorgt werden.

Erforderliche Zusatzleistungen, die in den nachfolgenden
Leistungspositionen nicht enthalten sind, sind als Nachtrag dem
zuständigen Bauleiter vor Ausführung zur Genehmigung aufzugeben. Die
Preise für derartige Zusatzleistungen sind auf der Kalkulationsbasis des
Leistungsverzeichnisses zu kalkulieren. Diese Positionen sind so
ausreichend und umfassend zu beschreiben, dass sowohl eine
sachlich-fachliche als auch eine kalkulatorische Nachprüfung durch den
Auftraggeber gewährleistet ist.

A4) ABRECHNUNG

Maßgebend für die Abrechnung ist das nach Fertigstellung der Arbeiten
durch den Auftragnehmer zu erstellende Positionsaufmaß mit der
Bestätigung der Bauleitung, dass die Leistungen durchgeführt wurden.

Der Auftraggeber ist jederzeit berechtigt, ein gemeinsames Aufmaß zu
verlangen.

A5) NACHHALTIGKEIT

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise oder in
irgendeiner Form Dritten entgeltlich oder unentgeltlich zugänglich
gemacht werden.

## Zusätzlicher Text
B) ALLGEMEINE TECHNISCHE VERTRAGSBEDINGUNGEN
===============================================

B1) ALLGEMEINES

Für Lieferung; Herstellung und Ausführung gelten neben diesem
Leistungsverzeichnis:

Die neuesten DIN-Vorschriften, VDE- und VDI-Richtlinien
Die Vorschriften der zuständigen Behörden (Bauaufsicht, Gewerbeaufsicht,
Brandverhütung, TÜV, Berufsgenossenschaften und Versorgungsbetriebe,
etc.)
Die Bestimmungen der Gerüstbauordnung
Die Festlegungen des jeweiligen Werkstoffherstellers. Die Werkstoffe
müssen den geforderten Bedingungen der Leistungsbeschreibung
entsprechen.

B2) FACHSPEZIFISCHE SACHKUNDENACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist im Vorfeld mit der
Bauleitung abzustimmen.
Baustoffe und Bauteile dürfen nicht in den Treppenhäusern und/oder auf
anderen Verkehrsflächen gelagert werden.
Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Zusätzlicher Text
C) ZUSÄTZLICHE TECHNISCHE VERTRAGSBEDINGUNGEN
================================================

Die nachfolgend beschriebenen Elektroarbeiten sind nach
DIN-/VDE-Bestimmungen, TAB und den Sonderbestimmungen des zuständigen
EVU auszuführen. Bei Erstellung von Bausteckdosen/Bauanschlüssen ist die
VDE 0100 Teil 704, zwingend einzuhalten. Für die sachgemäße Anwendung
und Beachtung der Unfallverhütungsvorschriften, der Schutz- und
Sicherheitsbestimmungen sowie den Vorschriften der Berufsgenossenschaft,
hat der Auftragnehmer Sorge zu tragen. Material ohne Gütezeichen darf
nicht eingebaut werden.

Demontage Altgeräte

Die alten Zählertafeln werden durch Verteilungen ersetzt und sind
fachgerecht zu entsorgen.

Zähleranlage

Der Zählerschrank ist mit kompl. Verdrahtung und Bestückung, gemäß den
TAB des örtl. EVU (Zählerverdrahtung, Stromschiene, SH-Schalter,
Überspannungsschutz Typ1, Kommunikationsfeld, Abgangsklemmen,
Abdeckungen, Automaten/FI für den Allgemeinstrom, Automaten/FI für die
Antennenanlage Treppenhausautomat, Verdrahtungsarbeiten, etc.) zu
liefern und zu montieren. Die Bearbeitung der Zähleranträge sowie die
Zählermontage gehört ebenfalls zum Leistungsumfang. Die Zählerstände der
alten Zähler sind einschl. Zählernummer schriftl. zu dokumentieren. Die
Terminabsprachen mit dem Zählermonteur und dem Mieter zur Zählermontage
und zur Montage der
Verteilungen sind einzukalkulieren und werden nur einmal vergütet.

Die Stromversorgung der Mieter (Kühltruhe, Kühlschrank, usw.) sind
während der gesamten Umbaumaßnahme zu gewährleisten.

Durchbrüche

Es kommen nur Decken-/Wanddurchbrüche für die Steigeleitungen (NYM 5x16
mm²) zur Abrechnung. Für alle anderen Leitungen sind die
Wand-/Deckendurchbohrungen in den Leitungspreis einzukalkulieren.

Zuleitungen

Es kommen nur die Zuleitungen vom Hausanschluss zum Zählerschrank bzw.
vom Zählerschrank zur Wohnugs-UV zur Abrechnung. Die Wohnugszuleitungen
sind in 5 x 16mm² auszuführen.
Die Zuleitung HAK / ZS sind entsprechend der angeschlossenen Leistung
auszuführen. In die Leitungspreise sind die Kosten für das Verlegen im
Steigeschlitz, im Installationsrohr/-kanal, Klemmarbeiten usw.
einzukalkulieren..
Alle anderen Leitungsquerschnitte (3x1,5 mm², 5x1,5mm², Klingelleitung
etc.) sind in die entsprechenden Positionen bzw. Brennstellen
einzukalkulieren.
Die vorhandenen Stromkreiszuleitungen der Wohnungen sind vom alten
Zählerschrank bis zur neuen Wohnungsunterverteilung zu installieren. Die
Verbindung der alten/neuen Leitungen ist mit Quetschverbinder und
Schrumpfschlauch auszuführen. Eine Verbindung der Leitungen in a. P. FR
Abzweigdosen ist nicht zulässig.

Unterverteilung

Die Wohnungen erhalten neue Unterverteilungen. Die Unterverteilungen
sind in Absprache mit der Fachbauleitung des AN im Bereich der
Wohnungseingangstür zu montieren.
Die Unterverteilungen sind zweireihig auf Putz mit Tür auszuführen und
wie folgt zu bestücken:

2 Stück FI 4-pol. 40A / 0,03A
9 Stück Automaten 16 A/B
3 Stück Automaten 10 A/B
3 Stück Automaten 32 A/B (wenn Durchlauferhitzer installiert werden)
3 Stück Automaten 32 A/B Vorsicherung FI-Schutzschalter

Ist bereits ein neuer Zählerplatz im Schrank in einer bereits
modernisierten Wohnung installiert, so wird das Zählerfeld demontiert
und ein zum Hersteller passendes Verteilerfeld zu installieren.

Brennstelle Mieterkeller

Die Mieterkeller erhalten eine Stromkreiszuleitung aus dem Zählerplatz
für die Wohnung. In die Position ist folgende Leistung einzurechnen:
Stromkreiszuleitung aus der Wohnungsunterverteilung,
Schalter-/Steckdosenkombination, Schiffsarmatur einschl. Leuchtmittel,
Abzweigdose, Installationsrohr/-kanal, Verbindungsleitung etc..
Die erforderliche Neuinstallation ist mit der Bauleitung des AG
abzustimmen!

Brennstelle Kellerbeleuchtung

Die Beleuchtung in den Kellergängen ist neu zu installieren.
Zu kalkulieren ist hier eine Wechselschaltung vom Eingang zum Keller bis
zum Ausgang zum Hof mit vier Schiffsarmaturen.
Für den Hausanschlussraum ist eine neue Beleuchtung mit einer
LED-Langfeldleuchte und einer Schalter-/Steckdosenkombination zu
installieren. Die Stichflure sind mit Ausschaltungen und
LED-Schiffsarmaturen zu installieren.
In die Brennstelle ist folgende Leistung einzurechnen: Schalter,
Schiffsarmaturen einschl. LED-Leuchtmittel entsprechend in der Position
beschriebener Anzahl, Abzweigdose, Installationsrohr/-kanal,
Stromkreiszuleitung etc..

Brennstelle Hausnummernleuchten

Die vorhandenen Hausnummernleuchten sind neu einzuspeisen und mit einem
LED-Leuchtmittel auszustatten. In die Brennstellen sind
Stromkreiszuleitung, Leuchtmittel und Kabelschutzrohre einzukalkulieren.

Brennstelle Sprechanlage

Die Sprechanlage ist neu zu verdrahten. Das Einbauen des Netzteils,
Einverdrahten der neuen Türstation und Sprechgeräte innerhalb der
Wohnung, sind einzukalkulieren..

Brennstelle Sprechanlagenleitung

Für die neue Sprechanlage ist ein neues Leitungsnetz in Postleitung
IY(ST)Y 2x2x0,6 zu installieren. In die Position ist das kompl.
Leitungsnetz einschl. Kleinschlitze einzukalkulieren. Ebenfalls
einzukalkulieren, ist die Integration der neuen Klingeltaster die in die
hölzernen, bauseitigen Klingelbretter. Die Leitungsführung bis in die
Türstation ist ebenfalls einzukalkulieren.

Brennstelle Treppenhausbeleuchtung

Die Treppenhausbeleuchtung ist neu zu installieren. In die Position ist
das kompl. Leitungsnetz einschl. Leitungsschlitze einzukalkulieren. Die
Deckenbrennstellen sind ebenfalls neu zu installieren. Die Übernahme
vorhandener Leitungen ist nicht zulässig. Es sollen Sensorleuchten
angeboten werden.
Die erforderlichen Schalterdosen, beleuchtete u. P. Taster inkl.
Abdeckrahmen sind einzukalkulieren.

Die Lampen sind nicht Bestandteil dieser Position und werden gesondert
vergütet.

Fernmelde- und Sprechanlagenleitungen

Die Fernmeldeleitungen sind vom APL (bzw. der zukünftigen und mit der
Bauleitung abgestimmten Position) bis zur TAE-Dose zu verlegen. Die
TAE-Dose wird, wenn nicht anders abgestimmt in der Mitte der Diele
installiert. Hier ist gegebenenfalls eine Abstimmung mit der Telekom
bezüglich der Lieferung der Telefondosen notwendig.
Im Treppenhaus erfolgt die Installation Unterputz im Leerrohr, in der
Wohnung Aufputz im Kabelkanal.
Die Sprechanlagenleitungen für die sowie Türöffner und
Etagenklingeltaster erfolgt unter Putz.

Produktbeispiele:

Verteilung/Zählerschrank: ABB / Striebel u. John
Automaten/Sicherungen: ABB
Treppenhausautomat: ABB, Eltako, Theben
FR-Wannenleuchte: Schuch LED-Feuchtraumleuchte Luxano 167 15L34 Basic
Sensorleuchte: Steinel, Typ RS PRO LED S1 NW
Treppenhausleuchte: RZB Flat Basic D 370mm, Artikel-Nr.  211059.002
Leuchtmittel: Osram LED STAR CLASSIC A 60 8 W/827 E27 CL

Der AN vereinbart mit den Mietern Termine zur Durchführung der Arbeiten.
Die Mieterliste stellt der AG vorab zur Verfügung.

=========================================================
ENDE DER ZUSÄTZLICHEN TECHNISCHEN VERTRAGSBEDINGUNGEN

## Zusätzlicher Text
OBJEKT- UND PROJEKTKURZBESCHREIBUNG
======================================

Bei der im letzten Weltkriegsjahr 1918 erstbezogenen, berlintypischen
Blockrandeckbebauung mit fünf Geschossen und Vollunterkellerung, handelt
es sich um ein überwiegend zu Wohnzwecken genutztes Mehrfamilienobjekt.
Der markante Eckturm mit Zwerchgiebel, wurde im Rahmen der letzten
Großmaßnahme mit Ausbau der Dachgeschosse und Schaffung sieben neuer
Einheiten, im Jahr 1988 wiedererrichtet. Einschließlich dieser
Neuausbauten verfügt das Objekt über insgesamt 37 Wohn- und
Gewerbeeinheiten.

Zur Ausführung im Jahr 2025, ist die Sanierung der Gebäudehülle mit
Außenwänden, Dach, Türen und Fenstern geplant. Im Fokus dabei steht die
Energieeffizienzsteigerung und CO2-Emissionssenkung. Der bauzeitliche
Fassadencharakter soll dabei erhalten und durch die neue
Außenwanddämmung nicht zerstört werden. Die horizontal die Gebäudefront
gliedernden Gesimsbänder sowie auch die Zierlisenen und Fensterfaschen,
werden im Zuge der Außenputzarbeiten wie Vorhanden repliziert..

Die Außenwände erhalten ein vollmineralisches Wärmedämmverbundsystem aus
Steinwolledämmplatten und silikatischem Oberputz. Bis zur Höhe der
ersten Geschossdecke, erhalten die beiden Straßenfassaden eine
widerstandsfähige Bekleidung aus kleinformatiger Keramik. Die neuen
Fenster- und Türelemente auf der Straßenseite Eichborndamm, erhalten
eine schalldämmende Verglasung der höchsten Schutzklasse.

Die neue Dämmung des Daches wird ohne Eingriff in die bewohnten
Innenräume, im System mit Luftdichtung von außen eingebracht. Die
vorhandenen Sparren werden aufgedoppelt und die neuen Gefache voll
ausgedämmt mit Holzfaserklemmfilz. Als Behelfsdeckung und oberste
Wärmedämmschicht kommen Unterdeckplatten aus Holzfaser zum Einsatz..

In den drei Treppenhäusern werden Wand-, Decken- und Bodenflächen
erneuert. Die Wände und Decken erhalten einen neuen mineralischen
Farbanstrich mit schimmelwidriger, widerstandsfähiger Silikatfarbe. Auf
die hölzernen Podest- und Trittstufenflächen wird ein robuster Neubelag
aus Linolium appliziert.

## Elektroarbeiten nach DIN 18283
Datum: 20.03.25

### Bereich 1 EICHBORNDAMM 70

#### Abschnitt 1.1 Baustelleneinrichtung

**1.1.10 Baustelleneinrichtung**
Liefern und vorhalten aller zur Ausführung der Arbeiten
benötigten Geräte und Werkzeuge.
Menge: 1,000 psch

**1.1.20 Brennstelle provisorische Treppenhausbeleuchtung**
Brennstelle - provisorische Treppenhausbeleuchtung -,
liefern und montieren, Leistungsumfang wie beschrieben

Die Beleuchtung
ist so zu installieren, dass sie jederzeit demontiert
werden kann und nicht die Putz- u. Malerarbeiten
behindert. Je Podest ist ein Lichttaster und eine
Leuchte zu installieren.
Die Position versteht sich einschl. aller
erforderlichen Materialien sowie die Installation und
Demontage.
Menge: 1,000 Stck

**1.1.30 Baustromsteckdose**
Montage einer Baustromsteckdose als Doppelsteckdose auf
einem Baubrett, mindestens eine je Etage. Die
Absicherung erfolgt über einen FI-Schutzschalter
4-polig 25/0,03A und einen 3-poligen LS-Schalter B16 A.
die Abrechnung erfolgt pauschal je Treppenhaus.
Menge: 1,000 psch

#### Abschnitt 1.2 Befestigungsmaterial

**1.2.10 Metallkabelbahn 60 x 100 mm**
Metallkabelbahn 60 x 100 anteilig Formteile,
Befestigungsmaterial, Hängestiel und Klemm- oder
Wandausleger  (Keller)
einschl. liefern, verlegen, befestigen
Menge: 12,000 m

**1.2.20 Metallkabelbahn 60 x 200 mm**
*** Bedarfsposition ohne GB
Metallkabelbahn 60 x 200 anteilig Formteile,
Befestigungsmaterial, Hängestiel und Klemm- oder
Wandausleger  (Keller)
einschl. liefern, verlegen, befestigen
Menge: 1,000 m

**1.2.30 Metallkabelbahn 60 x 300 mm**
*** Bedarfsposition ohne GB
Metallkabelbahn 60 x 300 anteilig Formteile,
Befestigungsmaterial, Hängestiel und Klemm- oder
Wandausleger  (Keller)
einschl. liefern, verlegen, befestigen
Menge: 1,000 m

**1.2.40 Trennsteg Metallkabelbahn H 60 mm**
Trennsteg Metallkabelbahn H 60 mm (Keller)
einschl. liefern, verlegen,
befestigen (inkl. Befestigungsmaterial)
Menge: 12,000 m

**1.2.50 Installationskanal 20 x 20 mm**
Installationskanal 20 x 20 mm, reinweiß, liefern,
verlegen und einschließlich Verbindungs- und
Befestigungsmaterial fachgerecht in den
Wohnungsinnenräumen einbauen.
Menge: 40,000 m

**1.2.60 Installationskanal 60 x 90 mm**
*** Bedarfsposition ohne GB
Inst-Kanal 60 x 90 reinweiß (Whg.)
einschl. liefern, verlegen,
befestigen (inkl. Befestigungsmaterial)
Menge: 1,000 m

#### Abschnitt 1.3 Unterverteilung

**1.3.10 Unterverteilungen 2-reihig Aufputz**
Unterverteilung 2-reihig a.P. mit Tür, als
Unterverteilung für Videosprechanlage einschl.
Verdrahtungsmaterial, liefern und betriebsfertig
montieren, inkusive ggf. notwendiger Erstellung des
Wandausschnittes,
einschließlich Zuleitung, Stromkreis mit Absicherung
und Anschluss
in der Verteilung Hausstrom. Das erforderliche Material
(Schrumpfschlauch, Leitungsmaterial, etc.) sind in
diese Position mit einzukalkukieren.

Angeb.
Fabr.:'................................................
...........'
Menge: 10,000 Stck

#### Abschnitt 1.4 Potenzialausgleich/Blitzschutz

**1.4.10 Tiefenerder 9 m**
*** Bedarfsposition ohne GB
Tiefenerder 9 m zum Anschluss an den Potentialausgleich
liefern und montieren.
Menge: 1,000 Stck

#### Abschnitt 1.5 Kleinspannungsinstallation

**1.5.10 Videoinnensprechstelle**
Videoinnensprechstelle mit BUS-Technik, 6-Draht, weiß,
mit ca. 8,9 cm (3,5") TFT Color Display,
Geräteabmessungen ca. 90 x 180 x 18 mm,
liefern, im Wohnungsinnenraum einbauen und in Betrieb
nehmen.
Mit in diese Position einzukalkulieren ist der Ausbau
und die fachgerechte Entsorgung der vorhandenen
Altgeräte einschließlich
Anbau-, Verbindungs- und Befestigungsmaterial.

Beispielfabrikat:
SKS BS V 2012 Video

Angeb.
Fabr.:'................................................
...........'
Menge: 11,000 Stck

**1.5.20 Netzgerät**
Bustreiber für 48 Wohneinheiten - für 2 Draht Audio
und 6 Draht Video Bus-Anlagen,
BUS Spannung 19-23 VDC
Versorgt über Transformator
1 Bus Linie mit 48 Wohneinheiten
Arbeitstemperatubereich -10 bis 55 Grad C
Schutzklasse IP 20
Maße ca. 70 x 91 x 70 mm (4 TE) in der
Hauslichtverteilung.
liefern und fachgerecht einbauen.

Beispielfabrikate:
SKS, TCS, Ritto, Comelit

Angeb.
Fabr.:'................................................
...........'
Menge: 1,000 Stck

**1.5.30 Einbautürlautsprecher**
Einbau-Türlautsprecher liefern, in das Tableau einbauen

Aufbau der notwendigen Rufmatrix und anschließen.

Beispielfabrikate:
SKS, TCS, Ritto, Comelit

Angeb.
Fabr.:'................................................
...........'
Menge: 1,000 Stck

**1.5.40 Transformator**
Transformator 12 VAC/1,5 A zur Versorgung von bis zu 30
Namensschildbeleuchtungen,

- Eingangsnennspannung 220 -240 VAC
- Ausgangsnennspannung 12 VAC
- Ausgangsnennstrom 1,5 A
- für Schalttafeleinbau oder aP Montage
- Arbeitstemperaturbereich -10 bis +55 Grad C
- Schutzklasse IP 20 in der Hauslichtverteilung

liefern und fachgerecht einbauen.
Menge: 1,000 Stck

**1.5.50 Hauseingangstürtableau mit Logo**
Türtableau für elf Wohneinheiten mit
vandalismusgeschützten Edelstahltastern,
von vorne wechselbarem Namensschild,
Kamera,
Beleuchtung,
Aluminiumfrontplatte eloxiert mit Winkelrahmen
Sonderform mit Gravur des "Covivio" Firmenlogos,
gelasert,
flächenbündig ausgelegt,
weiß beleuchtet,
einschließlich Unterputzgehäuse mit
Frontplattenbefestigung,
liefern und fachgerecht montieren und einbauen.

Beispielfabrikate:
SKS, TCS, Ritto, Comelit

Angeb.
Fabr.:'................................................
...........'

Der Ausbau und die fachgerechte Entsorgung des
vorhandenen, konventionellen
Hauseingangstürtableaus einschließlich
Lautsprecher und
sämtlichem Einbau-, Verbindungs- und
Befestigungsmaterial, ist mit in diese Position
einzukalkulieren und wird nicht
gesondert vergütet.
Menge: 1,000 Stck

**1.5.60 Etagenruftaster**
Etagenruftaster passend zum Schalterprogramm der
Treppenlichttaster
mit Namensschild unter Putz liefern und montieren inkl.
Schalterdose.
Menge: 11,000 Stck

**1.5.70 Fernmeldeleitungssystem Videosprechanlage**
Neuinstallation des Leitungssystems für die neue
BUS-Videosprechanlage, einschl. Leitungsmaterial,
liefern, verlegen und verdrahten.
Die Videosprechanlage ist mit dem neuen
Leitungssystem in Betrieb zu nehmen.
Die Abrechnung erfolgt über das Längenmaß.
Menge: 300,000 m

**1.5.80 Telefondose TAE AP**
TAE-Telefondose AP im mittleren Bereich der Diele inkl.
Leitungsverlegung im Kabelkanal in der Wohnung, im
Treppenhaus im Leerrohr, im Keller auf Kabeltrasse,
als Abschluss der Telefonleitung liefern und montieren.
Die Leitungen sind in dem in Folgepositionen
beschriebenen Kabelschutzrohr von der Anschlussdose bis
in den Keller zum APL zu führen.

Die mittlere Leitungslänge beträgt ca. 40 m.
Menge: 11,000 Stck

**1.5.90 Abzweigkästen AP in WE**
*** Bedarfsposition ohne GB
Abzweigkästen AP in der Wohnung als Übergabe für
Kabelfernsehanschluss in der Wohnung mit Anbindung
der Leitung auf den Etagen liefern und montieren.

Die mittlere Leitungslänge beträgt ca. 60m.

Leitungstyp nach Abstimmung mit den Vorgaben des
Netzbetreibers.
Menge: 11,000 Stck

**1.5.100 RWA Leitungsnetz**
Leitungsnetz RWA UP als Vorhaltung für bauseitige
Anlage liefern und unter Putz installieren.
Brandmeldeleitung zu den Tasterpositionen und für
Rauchmelder vorsehen.
Installation einer Motorleitung 5x1,5 mm² F90
Installation einer Spannungsversorgung, vom
Hauslichtverteiler im Keller bis zur RWA-Steuerung im
Dachgeschoss.

Leitungslänge BMK J-YSt-Y 4x2x0,8 mm = ca. 70 m
Zuleitung NYM-J 3x2,5 mm² = ca. 50 m
Motorleitung E90 5x1,5 mm² = ca. 8 m
Menge: 1,000 Stck

#### Abschnitt 1.6 Leerrohranlage

**1.6.10 Abzweigkästen UP 150x150 mit Deckel**
Abzweigkästen UP 150x150 mit Deckel als
Telefonleerrohrabzweig auf den Etagen liefern und
montieren.

Angeb.
Fabr.:'................................................
...........'
Menge: 6,000 Stck

**1.6.20 Leerrohr M25**
Flexibles Kabelschutzrohr M25 mit Zugdraht uP liefern
und montieren.

Angeb.
Fabr.:'................................................
...........'
Menge: 50,000 m

**1.6.30 Leerrohr M40**
flexibles Kunststoffisolierrohr M40 mit Zugdraht
uP liefern und montieren.
Menge: 50,000 m

#### Abschnitt 1.7 Durchbrüche, Mauerwerkschlitz, Brandschottung

*Hinweis*
Erforderliche Deckendurchbrüche, Wanddurchbohrungen und
Mauerwerkschlitze mit
geeignetem Gerät erstellen und nach Leitungsverlegung
brandschutztechnisch schließen,
einschließlich der Schuttentsorgung.

Stemm-, Bohr- und Fräsarbeiten werden nur für
Haupt- und Zuleitungen zu den UV's vergütet,
wenn sie unbedingt erforderlich sind. Schlitze nur in
Putz werden generell nicht vergütet. Alle nachfolgend
aufgeführten Arbeiten in Verbindung mit der
Festlegung der Leitungsführung sind frühzeitig mit
der Bauleitung festzulegen.
Alle Stemm-, Bohr- und Fräsarbeiten sind inklusive
Schuttentsorgung auszuführen!

**1.7.10 Wanddurchbohrungen ca. 22 mm .**
*** Bedarfsposition ohne GB
Wanddurchbohrungen ca. 22 mm fachgerecht herstellen,
und nach Leitungsverlegung brandschutztechnisch
schließen,
einschl. Schuttentsorgung
Menge: 1,000 Stck

**1.7.20 Wanddurchbohrungen ca. 25 mm**
Wanddurchbohrungen ca. 25 mm fachgerecht herstellen,
und nach Leitungsverlegung brandschutztechnisch
schließen,
einschl. Schuttentsorgung
Menge: 22,000 Stck

**1.7.30 Wanddurchbohrungen ca. 32 mm .**
*** Bedarfsposition ohne GB
Wanddurchbohrungen ca. 32 mm fachgerecht herstellen,
und nach Leitungsverlegung brandschutztechnisch
schließen,
einschl. Schuttentsorgung
Menge: 1,000 Stck

**1.7.40 Deckendurchbrüche 12x12x60cm**
Deckendurchbrüche 12x12x60 cm fachgerecht herstellen,
und nach Leitungsverlegung brandschutztechnisch
schließen,
einschl. Schuttentsorgung
Menge: 5,000 Stck

**1.7.50 Mauerwerkschlitz ca. 4x4cm**
Mauerwerkschlitz ca. 4x4 cm erstellen, einschl.
Schuttentsorgung
Menge: 60,000 m

**1.7.60 Mauerwerkschlitz ca. 200x100mm**
Mauerwerkschlitz ca. 200x100 mm fachgerecht herstellen,
einschl. Schuttentsorgung
Menge: 16,000 m

**1.7.70 Mauerwerkschlitz ca. 300x100mm**
Mauerwerkschlitz ca. 300x100 mm fachgerecht herstellen,
einschl. Schuttentsorgung
Menge: 6,000 m

**1.7.80 Mauerwerkschlitz ca. 400x100mm**
*** Bedarfsposition ohne GB
Mauerwerkschlitz ca. 400x100 mm einschl. der
erforderlichen Deckendurchbrüche f fachgerecht
herstellen,
einschl. Schuttentsorgung
Menge: 1,000 m

**1.7.90 Schließen Mauerwerksschlitze bis 5 cm**
aufgestemmte Installationsschächte/-schlitze bis zu
einer Breite von 5 cm mit sauberer, übergangsloser
Angleichung an den vorhandenen Putz beiarbeiten bzw.
putzen.
Menge: 60,000 m

**1.7.100 Schließen Mauerwerksschlitze bis 20 cm**
aufgestemmte Installationsschächte/-schlitze bis zu
einer Breite von 20 cm mit sauberer, übergangsloser
Angleichung an den vorhandenen Putz beiarbeiten bzw.
putzen.
Menge: 16,000 m

**1.7.110 Schließen Mauerwerksschlitze bis 30 cm**
Wandschlitze bis zu einer Breite von 30 cm nach
Leitungsverlegung (Elektro) mit Steinwolle ausstopfen,
mit Rippenstreckmetall oder Gitex-Gewebe einschl. der
erforderlichen Überdeckungen, überspannen und
befestigen, den Putzträger mit Mörtel M10, ausdrücken
und mit sauberer, übergangsloser Angleichung an den
vorhandenen Putz Beiarbeiten bzw. putzen.
Menge: 6,000 m

**1.7.120 Schließen Mauerwerksschlitze bis 40 cm**
*** Bedarfsposition ohne GB
Wandschlitze bis zu einer Breite von 40 cm nach
Leitungsverlegung (Elektro) mit Steinwolle ausstopfen,
mit Rippenstreckmetall oder Gitex-Gewebe einschl. der
erforderlichen Überdeckungen, überspannen und
befestigen, den Putzträger mit Mörtel M10, ausdrücken
und mit sauberer, übergangsloser Angleichung an den
vorhandenen Putz Beiarbeiten bzw. putzen.
Menge: 1,000 m

#### Abschnitt 1.8 Brennstellen / Leuchten

**1.8.10 Brennstelle Tasterschaltung Keller**
Die Brennstelle - Tasterschaltung Keller (Stromstoß) -
versteht
sich als Aufputz-Feuchtraumausführung inkl. Material.
3 Stück.Taster,
8 Stück. Schiffsarmaturen/Ovalleuchten Leuchtmittel,
Abzweigdosen, Befestigungsmaterial, Verbindungsleitung,
erstellen von Wand- und
Deckendurchbohrungen, das Schließen von Wand- und
Deckendurchbohrungen, Stromkreiszuleitung in Rohr oder
Kabelkanal komplett installieren und betriebsfertig
verdrahten.

Leitungslänge ca. 30 m
Menge: 1,000 Stck

**1.8.20 Brennstelle Ausschaltung Keller**
Die Brennstelle - Ausschaltung Keller - versteht sich
als Aufputz-Feuchtraumausführung inkl. Material.
1 Stück.Schalter,
4 Stück. Schiffsarmaturen/Ovalleuchte,
Leuchtmittel, Abzweigdosen, Befestigungsmaterial,
Verbindungsleitung, erstellen von Wand- und
Deckendurchbohrungen, das Schließen von Wand- und
Deckendurchbohrungen, Stromkreiszuleitung in Rohr oder
Kabelkanal komplett installieren und betriebsfertig
verdrahten.

Leitungslänge ca. 20 m
Menge: 1,000 Stck

**1.8.30 Brennstelle Mieterkeller**
*** Bedarfsposition ohne GB
Jeder Mieterkeller erhält eine Ausschaltung mit einer
Schiffsarmatur und einer Steckdose.
Die Brennstelle -Mieterkeller - versteht sich als auf
Putz
Feuchtraumausführung inkl. Material (Schalter,
Steckdose, Schiffsarmatur einschl. Leuchtmittel,
Abzweigdosen, Befestigungsmaterial, Verbindungsleitung,
erstellen von Wand-/u. Deckendurchbohrungen, das
Schließen von Wand-/u. Deckendurchbohrungen,
Stromkreiszuleitung) in Rohr, auf Kabeltrase
oder Kabelkanal komplett installiert
und betriebsfertig verdrahtet.
Leitungslänge ca. 20 m
Menge: 11,000 Stck

**1.8.40 Brennstelle Anschlussraum**
Der Anschlussraum erhält eine Ausschaltung mit drei
Langfeldleuchten 1x58 W, EVG, einer Schiffsarmatur und
einer Steckdose.
Die Brennstelle versteht sich als
Aufputz-Feuchtraumausführung inkl. Material (Schalter-
Steckdose-Kombination, Schiffsarmatur einschl.
Leuchtmittel,
Abzweigdosen, Befestigungsmaterial, Verbindungsleitung,
erstellen von Wand-/u. Deckendurchbohrungen, das
Schließen von Wand-/u. Deckendurchbohrungen,
Stromkreiszuleitung) in Rohr, auf Kabeltrase
oder Kabelkanal komplett installiert
und betriebsfertig verdrahtet.
Leitungslänge ca. 20 m
Menge: 1,000 Stck

**1.8.50 Brennstelle Hofbeleuchtung**
Brennstelle - Hofbeleuchtung

Die Position versteht sich einschl. aller
erforderlichen Stemm und Schlitzarbeiten,
Leitungsmaterial, Installationsrohr im Kellerbereich,
einschließlich integriertem Dämmerungsschalter
Verdrahtung etc..
Bestehend aus 3 Leuchten.
Leitungslänge ca. 45m
Menge: 1,000 psch

**1.8.60 Brennstelle Treppenhaus Sensorleuchten**
Die Treppenhausbeleuchtung ist neu zu installieren. Es
handelt sich hierbei um die Vorbereitung für die
Installation von Sensorleuchten im Eingangsbereich und
auf den Treppenpodesten. Die Position versteht sich
einschl. aller erforderlichen Stemm- und
Schlitzarbeiten, Leitungen.

In jeder Etage des Treppenhauses wird eine LED -Sensor-
Wand-/Deckenleuchte installiert. Auch auf den
Zwischenpodestenwerden Lampenauslässe für
Sensorleuchten zu installieren. Im EG sind zwei
Sensorleuchten zu installieren.

Die genaue Position der Leuchten ist vor
Installationsbeginn mit der Bauleitung des AG
abzustimmen.
Menge: 1,000 psch

**1.8.70 Sensorleuchten Treppenhaus**
Sensor-Treppenhausleuchten mit Bewegungsmeldern
liefern und fachgerecht montieren.

Beispielfabrikat:
Steinel RS PRO LED S1 NW

Angeb.
Fabr.:'................................................
...........'
Menge: 10,000 Stck

**1.8.80 Brennstelle Hauseingangsleuchte - Zuleitung**
Brennstelle - Hauseingangsleuchte neu einspeisen

Die Position versteht sich einschl. aller
erforderlichen Stemm und Schlitzarbeiten,
Leitungsmaterial, Installationsrohr im Kellerbereich,
einschließlich integriertem Dämmerungsschalter
Verdrahtung etc..
Leitungslänge ca. 15 m.
Menge: 1,000 psch

**1.8.90 Brennstelle Hauseingangsleuchte - LED**
*** Bedarfsposition ohne GB
Brennstelle - Hauseingangsleuchte von RZB in
LED Ausführung und HN Beschriftung
inkl. Dämmerungsschalter,
liefern und montieren, Leistungsumfang wie beschrieben
RZB Artikel - Nr.221167.002.25
oder gleichwertig

Die Position versteht sich einschl. aller
erforderlichen Stemm und Schlitzarbeiten,
Leitungsmaterial, Installationsrohr im Kellerbereich,
einschließlich integriertem Dämmerungsschalter
Verdrahtung etc..
Leitungslänge ca. 15 m.
Menge: 1,000 psch

**1.8.100 Außenleuchte**
Außenleuchte mit Bewegungsmelder liefern und montieren.
Die Position versteht sich einschl. aller
erforderlichen Stemm- und Schlitzarbeiten,
Leitungsmaterial, Schaltermaterial,
Stromkreiszuleitung, Installationsrohr im
Kellerbereich, Verdrahtung etc..

Leitungslänge ca. 15 m.

Angeb.
Fabr.:'................................................
...........'
Menge: 1,000 Stck

#### Abschnitt 1.9 Abnahme/Provisorien

**1.9.10 Revisionsunterlagen**
Erstellen der Revisionsunterlagen nach Abschluss der
Arbeiten
Menge: 1,000 psch

### Bereich 2 EICHBORNDAMM 72

#### Abschnitt 2.1 Baustelleneinrichtung

**2.1.10 Baustelleneinrichtung**
Liefern und vorhalten aller zur Ausführung der Arbeiten
benötigten Geräte und Werkzeuge.
Menge: 1,000 psch

**2.1.20 Brennstelle provisorische Treppenhausbeleuchtung**
Brennstelle - provisorische Treppenhausbeleuchtung -,
liefern und montieren, Leistungsumfang wie beschrieben

Für den Zeitraum der Zählerzentralisierung ist eine
provisorische, mit einem Treppenhausautomat versehene,
Treppenhausbeleuchtung zu erstellen. Die Beleuchtung
ist so zu installieren, dass sie jederzeit demontiert
werden kann und nicht die Putz- u. Malerarbeiten
behindert. Je Podest ist ein Lichttaster und eine
Leuchte zu installieren.
Die Position versteht sich einschl. aller
erforderlichen Materialien sowie die Installation und
Demontage.
Menge: 1,000 Stck

**2.1.30 Baustromsteckdose**
Montage einer Baustromsteckdose als Doppelsteckdose auf
einem Baubrett, mindestens eine je Etage. Die
Absicherung erfolgt über einen FI-Schutzschalter
4-polig 25/0,03A und einen 3-poligen LS-Schalter B16 A.
die Abrechnung erfolgt pauschal je Treppenhaus.
Menge: 1,000 psch

#### Abschnitt 2.2 Befestigungsmaterial

**2.2.10 Metallkabelbahn 60 x 100 mm**
Metallkabelbahn 60 x 100 anteilig Formteile,
Befestigungsmaterial, Hängestiel und Klemm- oder
Wandausleger  (Keller)
einschl. liefern, verlegen, befestigen
Menge: 10,000 m

**2.2.20 Metallkabelbahn 60 x 200 mm**
*** Bedarfsposition ohne GB
Metallkabelbahn 60 x 200 anteilig Formteile,
Befestigungsmaterial, Hängestiel und Klemm- oder
Wandausleger  (Keller)
einschl. liefern, verlegen, befestigen
Menge: 1,000 m

**2.2.30 Metallkabelbahn 60 x 300 mm**
*** Bedarfsposition ohne GB
Metallkabelbahn 60 x 300 anteilig Formteile,
Befestigungsmaterial, Hängestiel und Klemm- oder
Wandausleger  (Keller)
einschl. liefern, verlegen, befestigen
Menge: 1,000 m

**2.2.40 Trennsteg Metallkabelbahn H 60 mm**
Trennsteg Metallkabelbahn H 60 mm (Keller)
einschl. liefern, verlegen,
befestigen (inkl. Befestigungsmaterial)
Menge: 10,000 m

**2.2.50 Installationskanal 20 x 20 mm**
Installationskanal 20 x 20 mm, reinweiß, liefern,
verlegen und einschließlich Verbindungs- und
Befestigungsmaterial fachgerecht in den
Wohnungsinnenräumen einbauen.
Menge: 36,000 m

**2.2.60 Installationskanal 60 x 90 mm**
*** Bedarfsposition ohne GB
Inst-Kanal 60 x 90 reinweiß (Whg.)
einschl. liefern, verlegen,
befestigen (inkl. Befestigungsmaterial)
Menge: 1,000 m

#### Abschnitt 2.3 Kleinspannungsinstallation

**2.3.10 Videoinnensprechstelle**
Videoinnensprechstelle mit BUS-Technik, 6-Draht, weiß,
mit ca. 8,9 cm (3,5") TFT Color Display,
Geräteabmessungen ca. 90 x 180 x 18 mm,
liefern, im Wohnungsinnenraum einbauen und in Betrieb
nehmen.
Mit in diese Position einzukalkulieren ist der Ausbau
und die fachgerechte Entsorgung der vorhandenen
Altgeräte einschließlich
Anbau-, Verbindungs- und Befestigungsmaterial.
Menge: 12,000 Stck

**2.3.20 Netzgerät**
Bustreiber für 48 Wohneinheiten - für 2 Draht Audio
und 6 Draht Video Bus-Anlagen,
BUS Spannung 19-23 VDC
Versorgt über Transformator
1 Bus Linie mit 48 Wohneinheiten
Arbeitstemperatubereich -10 bis 55 Grad C
Schutzklasse IP 20
Maße ca. 70 x 91 x 70 mm (4 TE) in der
Hauslichtverteilung.
liefern und fachgerecht einbauen.
Menge: 1,000 Stck

**2.3.30 Einbautürlautsprecher**
Einbau-Türlautsprecher liefern, in das Tableau einbauen

Aufbau der notwendigen Rufmatrix und anschließen.
Menge: 1,000 Stck

**2.3.40 Transformator**
Transformator 12 VAC/1,5 A zur Versorung von bis zu 30
Namensschildbeleuchtungen,

- Eingangsnennspannung 220 -240 VAC
- Ausgangsnennspannung 12 VAC
- Ausgangsnennstrom 1,5 A
- für Schalttafeleinbau oder aP Montage
- Arbeitstemperaturbereich -10 bis +55 Grad C
- Schutzklasse IP 20 in der Hauslichtverteilung

liefern und einbauen.
Menge: 1,000 Stck

**2.3.50 Hauseingangstürtableau mit Logo**
Türtableau für zwölf Wohneinheiten mit
vandalismusgeschützten Edelstahltastern,
von vorne wechselbarem Namensschild,
Kamera,
Beleuchtung,
Aluminiumfrontplatte eloxiert mit Winkelrahmen
Sonderform mit Gravur des "Covivio" Firmenlogos,
gelasert, mit
flächenbündig ausgelegt,
weiß beleuchtet,
einschließlich Unterputzgehäuse mit
Frontplattenbefestigung,
liefern und fachgerecht montieren.

Der Ausbau und die fachgerechte Entsorgung des
vorhandenen, konventionellen
Hauseingangstürtableaus einschließlich
Lautsprecher und
sämtlichem Einbau-, Verbindungs- und
Befestigungsmaterial, ist mit in diese Position
einzukalkulieren und wird nicht
gesondert vergütet.
Menge: 1,000 Stck

**2.3.60 Etagenruftaster**
Etagenruftaster passend zum
Schalterprogramm der Treppenlichttaster
mit Namensschild unter Putz liefern und montieren inkl.
Schalterdose.
Menge: 12,000 Stck

**2.3.70 Fernmeldeleitungssystem Videosprechanlage**
Neuinstallation des Leitungssystems für die neue
BUS-Videosprechanlage, einschl. Leitungsmaterial,
liefern, verlegen und verdrahten.
Die Videosprechanlage ist mit dem neuen
Leitungssystem in Betrieb zu nehmen.
Die Abrechnung erfolgt über das Längenmaß.
Menge: 300,000 m

**2.3.80 Telefondose TAE AP**
TAE-Telefondose AP im mittleren Bereich der Diele inkl.
Leitungsverlegung im Kabelkanal in der Wohnung, im
Treppenhaus im Leerrohr, im Keller auf Kabeltrasse,
als Abschluss der Telefonleitung liefern und montieren.
Die Leitungen sind in dem in Folgepositionen
beschriebenen Kabelschutzrohr von der Anschlussdose bis
in den Keller zum APL zu führen.

Die mittlere Leitungslänge beträgt ca. 40 m.
Menge: 12,000 Stck

**2.3.90 Abzweigkästen AP in WE**
*** Bedarfsposition ohne GB
Abzweigkästen AP in der Wohnung als Übergabe für
Kabelfernsehanschluss in der Wohnung mit Anbindung
der Leitung auf den Etagen liefern und montieren.

Die mittlere Leitungslänge beträgt ca. 60m.

Leitungstyp nach Abstimmung mit den Vorgaben des
Netzbetreibers.
Menge: 12,000 Stck

**2.3.100 RWA Leitungsnetz**
Leitungsnetz RWA UP als Vorhaltung für bauseitige
Anlage liefern und unter Putz installieren.
Brandmeldeleitung zu den Tasterpositionen und für
Rauchmelder vorsehen.
Installation einer Motorleitung 5x1,5 mm² F90
Installation einer Spannungsversorgung, vom
Hauslichtverteiler im Keller bis zur RWA-Steuerung im
Dachgeschoss.

Leitungslänge BMK J-YSt-Y 4x2x0,8 mm = ca. 70 m
Zuleitung NYM-J 3x2,5 mm² = ca. 50 m
Motorleitung E90 5x1,5 mm² = ca. 8 m
Menge: 1,000 Stck

#### Abschnitt 2.4 Leerrohranlage

**2.4.10 Abzweigkästen UP 150x150 mit Deckel**
Abzweigkästen UP 150x150 mit Deckel als
Telefonleerrohrabzweig auf den Etagen liefern und
montieren.
Menge: 10,000 Stck

**2.4.20 Leerrohr M25**
Flexibles Kabelschutzrohr M25 mit Zugdraht
uP liefern und montieren.
Menge: 90,000 m

**2.4.30 Leerrohr M40**
flexibles Kunststoffisolierrohr M40 mit Zugdraht
uP liefern und montieren.
Menge: 90,000 m

#### Abschnitt 2.5 Durchbrüche, Mauerwerkschlitz, Brandschottung

*Hinweis*
Erforderliche Deckendurchbrüche, Wanddurchbohrungen und
Mauerwerkschlitze mit
geeignetem Gerät erstellen und nach Leitungsverlegung
brandschutztechnisch schließen,
einschließlich der Schuttentsorgung.

Stemm-, Bohr- und Fräsarbeiten werden nur für
Haupt- und Zuleitungen zu den UV's vergütet,
wenn sie unbedingt erforderlich sind. Schlitze nur in
Putz werden generell nicht vergütet. Alle nachfolgend
aufgeführten Arbeiten in Verbindung mit der
Festlegung der Leitungsführung sind frühzeitig mit
der Bauleitung festzulegen.
Alle Stemm-, Bohr- und Fräsarbeiten sind inklusive
Schuttentsorgung auszuführen!

**2.5.10 Wanddurchbohrungen ca. 22 mm .**
*** Bedarfsposition ohne GB
Wanddurchbohrungen ca. 22 mm fachgerecht herstellen,
und nach Leitungsverlegung brandschutztechnisch
schließen,
einschl. Schuttentsorgung
Menge: 1,000 Stck

**2.5.20 Wanddurchbohrungen ca. 25 mm**
Wanddurchbohrungen ca. 25 mm fachgerecht herstellen,
und nach Leitungsverlegung brandschutztechnisch
schließen,
einschl. Schuttentsorgung
Menge: 24,000 Stck

**2.5.30 Wanddurchbohrungen ca. 32 mm .**
*** Bedarfsposition ohne GB
Wanddurchbohrungen ca. 32 mm fachgerecht herstellen,
und nach Leitungsverlegung brandschutztechnisch
schließen,
einschl. Schuttentsorgung
Menge: 1,000 Stck

**2.5.40 Deckendurchbrüche 12x12x60cm**
Deckendurchbrüche 12x12x60 cm fachgerecht herstellen,
und nach Leitungsverlegung brandschutztechnisch
schließen,
einschl. Schuttentsorgung
Menge: 5,000 Stck

**2.5.50 Mauerwerkschlitz ca. 4x4cm**
Mauerwerkschlitz ca. 4x4 cm erstellen, einschl.
Schuttentsorgung
Menge: 60,000 m

**2.5.60 Mauerwerkschlitz ca. 200x100mm**
Mauerwerkschlitz ca. 200x100 mm fachgerecht herstellen,
einschl. Schuttentsorgung.
Menge: 16,000 m

**2.5.70 Mauerwerkschlitz ca. 300x100mm**
Mauerwerkschlitz ca. 300x100 mm fachgerecht herstellen,
einschl. Schuttentsorgung
Menge: 6,000 m

**2.5.80 Mauerwerkschlitz ca. 400x100mm**
*** Bedarfsposition ohne GB
Mauerwerkschlitz ca. 400x100 mm einschl. der
erforderlichen Deckendurchbrüche f fachgerecht
herstellen,
einschl. Schuttentsorgung
Menge: 1,000 m

**2.5.90 Schließen Mauerwerksschlitze bis 5 cm**
aufgestemmte Installationsschächte/-schlitze bis zu
einer Breite von 5 cm mit sauberer, übergangsloser
Angleichung an den vorhandenen Putz beiarbeiten bzw.
putzen.
Menge: 60,000 m

**2.5.100 Schließen Mauerwerksschlitze bis 20 cm**
aufgestemmte Installationsschächte/-schlitze bis zu
einer Breite von 20 cm mit sauberer, übergangsloser
Angleichung an den vorhandenen Putz beiarbeiten bzw.
putzen.
Menge: 16,000 m

**2.5.110 Schließen Mauerwerksschlitze bis 30 cm**
Wandschlitze bis zu einer Breite von 30 cm nach
Leitungsverlegung (Elektro) mit Steinwolle ausstopfen,
mit Rippenstreckmetall oder Gitex-Gewebe einschl. der
erforderlichen Überdeckungen, überspannen und
befestigen, den Putzträger mit Mörtel M10, ausdrücken
und mit sauberer, übergangsloser Angleichung an den
vorhandenen Putz Beiarbeiten bzw. putzen.
Menge: 6,000 m

**2.5.120 Schließen Mauerwerksschlitze bis 40 cm**
*** Bedarfsposition ohne GB
Wandschlitze bis zu einer Breite von 40 cm nach
Leitungsverlegung (Elektro) mit Steinwolle ausstopfen,
mit Rippenstreckmetall oder Gitex-Gewebe einschl. der
erforderlichen Überdeckungen, überspannen und
befestigen, den Putzträger mit Mörtel M10, ausdrücken
und mit sauberer, übergangsloser Angleichung an den
vorhandenen Putz Beiarbeiten bzw. putzen.
Menge: 1,000 m

#### Abschnitt 2.6 Brennstellen / Leuchten

**2.6.10 Brennstelle Mieterkeller**
*** Bedarfsposition ohne GB
Jeder Mieterkeller erhält eine Ausschaltung mit einer
Schiffsarmatur und einer Steckdose.
Die Brennstelle -Mieterkeller - versteht sich als auf
Putz
Feuchtraumausführung inkl. Material (Schalter,
Steckdose, Schiffsarmatur einschl. Leuchtmittel,
Abzweigdosen, Befestigungsmaterial, Verbindungsleitung,
erstellen von Wand-/u. Deckendurchbohrungen, das
Schließen von Wand-/u. Deckendurchbohrungen,
Stromkreiszuleitung) in Rohr, auf Kabeltrase
oder Kabelkanal komplett installiert
und betriebsfertig verdrahtet.
Leitungslänge ca. 20 m
Menge: 12,000 Stck

**2.6.20 Brennstelle Durchgang**
Brennstelle - Hofbeleuchtung

Die Position versteht sich einschl. aller
erforderlichen Stemm und Schlitzarbeiten,
Leitungsmaterial, Installationsrohr im Kellerbereich,
einschließlich integriertem Bewegungsmelder
Verdrahtung etc..
Bestehend aus 2 Leuchten.
Leitungslänge ca. 45m
Menge: 1,000 psch

**2.6.30 Außenwandleuchte**
Außenwandleuchte mit Bewegungsmelder, liefern und
montieren.
Die Position versteht sich einschl. aller
erforderlichen Stemm- und Schlitzarbeiten,
Leitungsmaterial, Schaltermaterial,
Stromkreiszuleitung, Installationsrohr im
Kellerbereich, Verdrahtung etc.
Menge: 3,000 Stck

**2.6.40 Brennstelle Hofbeleuchtung**
Brennstelle - Hofbeleuchtung

Die Position versteht sich einschl. aller
erforderlichen Stemm und Schlitzarbeiten,
Leitungsmaterial, Installationsrohr im Kellerbereich,
einschließlich integriertem Dämmerungsschalter
Verdrahtung etc..
Bestehend aus 3 Leuchten.
Leitungslänge ca. 45m
Menge: 1,000 psch

**2.6.50 Brennstelle Treppenhaus Sensorleuchten**
Die Treppenhausbeleuchtung ist neu zu installieren. Es
handelt sich hierbei um die Vorbereitung für die
Installation von Sensorleuchten im Eingangsbereich und
auf den Treppenpodesten. Die Position versteht sich
einschl. aller erforderlichen Stemm- und
Schlitzarbeiten, Leitungen.

In jeder Etage des Treppenhauses wird eine LED -Sensor-
Wand-/Deckenleuchte installiert. Auch auf den
Zwischenpodestenwerden Lampenauslässe für
Sensorleuchten zu installieren. Im EG sind zwei
Sensorleuchten zu installieren.

Die genaue Position der Leuchten ist vor
Installationsbeginn mit der Bauleitung des AG
abzustimmen.
Menge: 1,000 psch

**2.6.60 Sensorleuchten Treppenhaus**
LED-Leuchten mit Bewegungsmeldern
Sensor-Leuchte,,
liefern und montieren wie beschrieben

Beispielfabrikat:
Steinel, Typ RS PRO LED S1 NW
Menge: 10,000 Stck

**2.6.70 Brennstelle Hauseingangsleuchte - Zuleitung**
Brennstelle - Hauseingangsleuchte neu einspeisen

Die Position versteht sich einschl. aller
erforderlichen Stemm und Schlitzarbeiten,
Leitungsmaterial, Installationsrohr im Kellerbereich,
einschließlich integriertem Dämmerungsschalter
Verdrahtung etc..
Leitungslänge ca. 15 m.
Menge: 1,000 psch

**2.6.80 Brennstelle Hauseingangsleuchte - LED**
*** Bedarfsposition ohne GB
Brennstelle - Hauseingangsleuchte von RZB in
LED Ausführung und HN Beschriftung
inkl. Dämmerungsschalter,
liefern und montieren, Leistungsumfang wie beschrieben
RZB Artikel - Nr.221167.002.25
oder gleichwertig

Die Position versteht sich einschl. aller
erforderlichen Stemm und Schlitzarbeiten,
Leitungsmaterial, Installationsrohr im Kellerbereich,
einschließlich integriertem Dämmerungsschalter
Verdrahtung etc..
Leitungslänge ca. 15 m.
Menge: 1,000 psch

**2.6.90 Außenleuchte**
Außenwandleuchte mit Bewegungsmelder, liefern und
montieren.
Die Position versteht sich einschl. aller
erforderlichen Stemm und Schlitzarbeiten,
Leitungsmaterial, Schaltermaterial,
Stromkreiszuleitung, Installationsrohr im
Kellerbereich, Verdrahtung etc..

Leitungslänge ca. 15 m.
Menge: 1,000 Stck

#### Abschnitt 2.7 Abnahme/Provisorien

**2.7.10 Revisionsunterlagen**
Erstellen der Revisionsunterlagen nach Abschluss der
Arbeiten
Menge: 1,000 psch

### Bereich 3 KIENHORSTSTRASSE 155/157

#### Abschnitt 3.1 Baustelleneinrichtung

**3.1.10 Baustelleneinrichtung**
Liefern und vorhalten aller zur Ausführung der Arbeiten
benötigten Geräte und Werkzeuge.
Menge: 1,000 psch

**3.1.20 Brennstelle provisorische Treppenhausbeleuchtung**
Brennstelle - provisorische Treppenhausbeleuchtung -,
liefern und montieren, Leistungsumfang wie beschrieben

Für den Zeitraum der Zählerzentralisierung ist eine
provisorische, mit einem Treppenhausautomat versehene,
Treppenhausbeleuchtung zu erstellen. Die Beleuchtung
ist so zu installieren, dass sie jederzeit demontiert
werden kann und nicht die Putz- u. Malerarbeiten
behindert. Je Podest ist ein Lichttaster und eine
Leuchte zu installieren.
Die Position versteht sich einschl. aller
erforderlichen Materialien sowie die Installation und
Demontage.
Menge: 1,000 Stck

**3.1.30 Baustromsteckdose**
Montage einer Baustromsteckdose als Doppelsteckdose auf
einem Baubrett, mindestens eine je Etage. Die
Absicherung erfolgt über einen FI-Schutzschalter
4-polig 25/0,03A und einen 3-poligen LS-Schalter B16 A.
die Abrechnung erfolgt pauschal je Treppenhaus.
Menge: 1,000 psch

#### Abschnitt 3.2 Befestigungsmaterial

**3.2.10 Metallkabelbahn 60 x 100 mm**
Metallkabelbahn 60 x 100 anteilig Formteile,
Befestigungsmaterial, Hängestiel und Klemm- oder
Wandausleger  (Keller)
einschl. liefern, verlegen, befestigen
Menge: 10,000 m

**3.2.20 Metallkabelbahn 60 x 200 mm**
*** Bedarfsposition ohne GB
Metallkabelbahn 60 x 200 anteilig Formteile,
Befestigungsmaterial, Hängestiel und Klemm- oder
Wandausleger  (Keller)
einschl. liefern, verlegen, befestigen
Menge: 1,000 m

**3.2.30 Trennsteg Metallkabelbahn H 60 mm**
Trennsteg Metallkabelbahn H 60 mm (Keller)
einschl. liefern, verlegen,
befestigen (inkl. Befestigungsmaterial)
Menge: 10,000 m

**3.2.40 Installationskanal 20 x 20 mm**
Installationskanal 20 x 20 mm, reinweiß, liefern,
verlegen und einschließlich Verbindungs- und
Befestigungsmaterial fachgerecht in den
Wohnungsinnenräumen einbauen.
Menge: 39,000 m

**3.2.50 Installationskanal 60 x 90 mm**
*** Bedarfsposition ohne GB
Inst-Kanal 60 x 90 reinweiß (Whg.)
einschl. liefern, verlegen,
befestigen (inkl. Befestigungsmaterial)
Menge: 1,000 m

#### Abschnitt 3.3 Kleinspannungsinstallation

**3.3.10 Videoinnensprechstelle**
Videoinnensprechstelle mit BUS-Technik, 6-Draht, weiß,
mit ca. 8,9 cm (3,5") TFT Color Display,
Geräteabmessungen ca. 90 x 180 x 18 mm,
liefern, im Wohnungsinnenraum einbauen und in Betrieb
nehmen.
Mit in diese Position einzukalkulieren ist der Ausbau
und die fachgerechte Entsorgung der vorhandenen
Altgeräte einschließlich
Anbau-, Verbindungs- und Befestigungsmaterial.
Menge: 13,000 Stck

**3.3.20 Netzgerät**
Bustreiber für 48 Wohneinheiten - für 2 Draht Audio
und 6 Draht Video Bus-Anlagen,
BUS Spannung 19-23 VDC
Versorgt über Transformator
1 Bus Linie mit 48 Wohneinheiten
Arbeitstemperatubereich -10 bis 55 Grad C
Schutzklasse IP 20
Maße ca. 70 x 91 x 70 mm (4 TE) in der
Hauslichtverteilung.
liefern und fachgerecht einbauen.
Menge: 1,000 Stck

**3.3.30 Einbautürlautsprecher**
Einbau-Türlautsprecher liefern, in das Tableau einbauen

Aufbau der notwendigen Rufmatrix und anschließen.
Menge: 1,000 Stck

**3.3.40 Transformator**
Transformator 12 VAC/1,5 A zur Versorung von bis zu 30
Namensschildbeleuchtungen,

- Eingangsnennspannung 220 -240 VAC
- Ausgangsnennspannung 12 VAC
- Ausgangsnennstrom 1,5 A
- für Schalttafeleinbau oder aP Montage
- Arbeitstemperaturbereich -10 bis +55 Grad C
- Schutzklasse IP 20 in der Hauslichtverteilung

liefern und einbauen.
Menge: 1,000 Stck

**3.3.50 Hauseingangstürtableau mit Logo**
Türtableau für 13 Wohneinheiten mit
vandalismusgeschützten Edelstahltastern,
von vorne wechselbarem Namensschild,
Kamera,
Beleuchtung,
Aluminiumfrontplatte eloxiert mit Winkelrahmen
Sonderform mit Gravur des "Covivio" Firmenlogos,
gelasert, mit
flächenbündig ausgelegt,
weiß beleuchtet,
einschließlich Unterputzgehäuse mit
Frontplattenbefestigung,
liefern und fachgerecht montieren.

Der Ausbau und die fachgerechte Entsorgung des
vorhandenen, konventionellen
Hauseingangstürtableaus einschließlich
Lautsprecher und
sämtlichem Einbau-, Verbindungs- und
Befestigungsmaterial, ist mit in diese Position
einzukalkulieren und wird nicht
gesondert vergütet.
Menge: 1,000 Stck

**3.3.60 Etagenruftaster**
Etagenruftaster passend zum Schalterprogramm der
Treppenlichttaster
mit Namensschild unter Putz liefern und montieren inkl.
Schalterdose.
Menge: 13,000 Stck

**3.3.70 Fernmeldeleitungssystem Videosprechanlage**
Neuinstallation des Leitungssystems für die neue
BUS-Videosprechanlage, einschl. Leitungsmaterial,
liefern, verlegen und verdrahten.
Die Videosprechanlage ist mit dem neuen
Leitungssystem in Betrieb zu nehmen.
Die Abrechnung erfolgt über das Längenmaß.
Menge: 300,000 m

**3.3.80 Telefondose TAE AP**
TAE-Telefondose AP im mittleren Bereich der Diele inkl.
Leitungsverlegung im Kabelkanal in der Wohnung, im
Treppenhaus im Leerrohr, im Keller auf Kabeltrasse,
als Abschluss der Telefonleitung liefern und montieren.
Die Leitungen sind in dem in Folgepositionen
beschriebenen Kabelschutzrohr von der Anschlussdose bis
in den Keller zum APL zu führen.

Die mittlere Leitungslänge beträgt ca. 40 m.
Menge: 13,000 Stck

**3.3.90 Abzweigkästen AP in WE**
*** Bedarfsposition ohne GB
Abzweigkästen AP in der Wohnung als Übergabe für
Kabelfernsehanschluss in der Wohnung mit Anbindung
der Leitung auf den Etagen liefern und montieren.

Die mittlere Leitungslänge beträgt ca. 60m.

Leitungstyp nach Abstimmung mit den Vorgaben des
Netzbetreibers.
Menge: 13,000 Stck

**3.3.100 RWA Leitungsnetz**
Leitungsnetz RWA UP als Vorhaltung für bauseitige
Anlage liefern und unter Putz installieren.
Brandmeldeleitung zu den Tasterpositionen und für
Rauchmelder vorsehen.
Installation einer Motorleitung 5x1,5 mm² F90
Installation einer Spannungsversorgung, vom
Hauslichtverteiler im Keller bis zur RWA-Steuerung im
Dachgeschoss.

Leitungslänge BMK J-YSt-Y 4x2x0,8 mm = ca. 70 m
Zuleitung NYM-J 3x2,5 mm² = ca. 50 m
Motorleitung E90 5x1,5 mm² = ca. 8 m
Menge: 1,000 Stck

#### Abschnitt 3.4 Leerrohranlage

**3.4.10 Abzweigkästen UP 150x150 mit Deckel**
Abzweigkästen UP 150x150 mit Deckel als
Telefonleerrohrabzweig auf den Etagen liefern und
montieren.
Menge: 6,000 Stck

**3.4.20 Leerrohr M25**
Flexibles Kabelschutzrohr M25 mit Zugdraht
uP liefern und montieren.
Menge: 50,000 m

**3.4.30 Leerrohr M40**
flexibles Kunststoffisolierrohr M40 mit Zugdraht
uP liefern und montieren.
Menge: 50,000 m

#### Abschnitt 3.5 Durchbrüche, Mauerwerkschlitz, Brandschottung

*Hinweis*
Erforderliche Deckendurchbrüche, Wanddurchbohrungen und
Mauerwerkschlitze mit
geeignetem Gerät erstellen und nach Leitungsverlegung
brandschutztechnisch schließen,
einschließlich der Schuttentsorgung.

Stemm-, Bohr- und Fräsarbeiten werden nur für
Haupt- und Zuleitungen zu den UV's vergütet,
wenn sie unbedingt erforderlich sind. Schlitze nur in
Putz werden generell nicht vergütet. Alle nachfolgend
aufgeführten Arbeiten in Verbindung mit der
Festlegung der Leitungsführung sind frühzeitig mit
der Bauleitung festzulegen.
Alle Stemm-, Bohr- und Fräsarbeiten sind inklusive
Schuttentsorgung auszuführen!

**3.5.10 Wanddurchbohrungen ca. 22 mm .**
*** Bedarfsposition ohne GB
Wanddurchbohrungen ca. 22 mm fachgerecht herstellen,
und nach Leitungsverlegung brandschutztechnisch
schließen,
einschl. Schuttentsorgung
Menge: 1,000 Stck

**3.5.20 Wanddurchbohrungen ca. 25 mm**
Wanddurchbohrungen ca. 25 mm fachgerecht herstellen,
und nach Leitungsverlegung brandschutztechnisch
schließen,
einschl. Schuttentsorgung
Menge: 26,000 Stck

**3.5.30 Wanddurchbohrungen ca. 32 mm .**
*** Bedarfsposition ohne GB
Wanddurchbohrungen ca. 32 mm fachgerecht herstellen,
und nach Leitungsverlegung brandschutztechnisch
schließen,
einschl. Schuttentsorgung
Menge: 1,000 Stck

**3.5.40 Deckendurchbrüche 12x12x60cm**
Deckendurchbrüche 12x12x60 cm fachgerecht herstellen,
und nach Leitungsverlegung brandschutztechnisch
schließen,
einschl. Schuttentsorgung
Menge: 5,000 Stck

**3.5.50 Mauerwerkschlitz ca. 4x4cm**
Mauerwerkschlitz ca. 4x4 cm erstellen, einschließlich
Schuttentsorgung
Menge: 60,000 m

**3.5.60 Mauerwerkschlitz ca. 200x100mm**
Mauerwerkschlitz ca. 200x100 mm fachgerecht herstellen,
einschl. Schuttentsorgung
Menge: 16,000 m

**3.5.70 Mauerwerkschlitz ca. 300x100mm**
Mauerwerkschlitz ca. 300x100 mm fachgerecht herstellen,
einschl. Schuttentsorgung
Menge: 6,000 m

**3.5.80 Mauerwerkschlitz ca. 400x100mm**
*** Bedarfsposition ohne GB
Mauerwerkschlitz ca. 400x100 mm einschl. der
erforderlichen Deckendurchbrüche f fachgerecht
herstellen,
einschl. Schuttentsorgung
Menge: 1,000 m

**3.5.90 Schließen Mauerwerksschlitze bis 5 cm**
Hergestellte Installationsschächte/-schlitze bis zu
einer Breite von 5 cm mit sauberer, übergangsloser
Angleichung an den vorhandenen Putz beiarbeiten bzw.
putzen.
Menge: 60,000 m

**3.5.100 Schließen Mauerwerksschlitze bis 20 cm**
Hergestellte Installationsschächte/-schlitze bis zu
einer Breite von 20 cm mit sauberer, übergangsloser
Angleichung an den vorhandenen Putz beiarbeiten bzw.
putzen.
Menge: 16,000 m

**3.5.110 Schließen Mauerwerksschlitze bis 30 cm**
Wandschlitze bis zu einer Breite von 30 cm nach
Leitungsverlegung (Elektro) mit Steinwolle ausstopfen,
mit Rippenstreckmetall oder Gitex-Gewebe einschl. der
erforderlichen Überdeckungen, überspannen und
befestigen, den Putzträger mit Mörtel M10, ausdrücken
und mit sauberer, übergangsloser Angleichung an den
vorhandenen Putz Beiarbeiten bzw. putzen.
Menge: 6,000 m

**3.5.120 Schließen Mauerwerksschlitze bis 40 cm**
*** Bedarfsposition ohne GB
Wandschlitze bis zu einer Breite von 40 cm nach
Leitungsverlegung (Elektro) mit Steinwolle ausstopfen,
mit Rippenstreckmetall oder Gitex-Gewebe einschl. der
erforderlichen Überdeckungen, überspannen und
befestigen, den Putzträger mit Mörtel M10, ausdrücken
und mit sauberer, übergangsloser Angleichung an den
vorhandenen Putz Beiarbeiten bzw. putzen.
Menge: 1,000 m

#### Abschnitt 3.6 Brennstellen / Leuchten

**3.6.10 Brennstelle Wechselschaltung Keller**
Die Brennstelle - Tasterschaltung Keller (Stromstoß) -
versteht
sich als Aufputz-Feuchtraumausführung inkl. Material.
2 Stück.Taster,
4 Stück. Schiffsarmaturen/Ovalleuchten Leuchtmittel,
Abzweigdosen, Befestigungsmaterial, Verbindungsleitung,
erstellen von Wand- und
Deckendurchbohrungen, das Schließen von Wand- und
Deckendurchbohrungen, Stromkreiszuleitung in Rohr oder
Kabelkanal komplett installieren und betriebsfertig
verdrahten.

Leitungslänge ca. 30 m
Menge: 1,000 Stck

**3.6.20 Brennstelle Ausschaltung Keller**
Die Brennstelle - Ausschaltung Keller - versteht sich
als Aufputz-Feuchtraumausführung inkl. Material.
1 Stück.Schalter,
4 Stück. Schiffsarmaturen/Ovalleuchte,
Leuchtmittel, Abzweigdosen, Befestigungsmaterial,
Verbindungsleitung, erstellen von Wand- und
Deckendurchbohrungen, das Schließen von Wand- und
Deckendurchbohrungen, Stromkreiszuleitung in Rohr oder
Kabelkanal komplett installieren und betriebsfertig
verdrahten.

Leitungslänge ca. 20 m
Menge: 1,000 Stck

**3.6.30 Brennstelle Mieterkeller**
*** Bedarfsposition ohne GB
Jeder Mieterkeller erhält eine Ausschaltung mit einer
Schiffsarmatur und einer Steckdose.
Die Brennstelle -Mieterkeller - versteht sich als auf
Putz
Feuchtraumausführung inkl. Material (Schalter,
Steckdose, Schiffsarmatur einschl. Leuchtmittel,
Abzweigdosen, Befestigungsmaterial, Verbindungsleitung,
erstellen von Wand-/u. Deckendurchbohrungen, das
Schließen von Wand-/u. Deckendurchbohrungen,
Stromkreiszuleitung) in Rohr, auf Kabeltrase
oder Kabelkanal komplett installiert
und betriebsfertig verdrahtet.
Leitungslänge ca. 20 m
Menge: 12,000 Stck

**3.6.40 Brennstelle Anschlussraum**
Der Anschlussraum erhält eine Ausschaltung mit drei
Langfeldleuchten 1x58 W, EVG, einer Schiffsarmatur und
einer Steckdose.
Die Brennstelle versteht sich als
Aufputz-Feuchtraumausführung inkl. Material (Schalter-
Steckdose-Kombination, Schiffsarmatur einschl.
Leuchtmittel,
Abzweigdosen, Befestigungsmaterial, Verbindungsleitung,
erstellen von Wand-/u. Deckendurchbohrungen, das
Schließen von Wand-/u. Deckendurchbohrungen,
Stromkreiszuleitung) in Rohr, auf Kabeltrase
oder Kabelkanal komplett installiert
und betriebsfertig verdrahtet.
Leitungslänge ca. 20 m
Menge: 1,000 Stck

**3.6.50 Brennstelle Treppenhaus Sensorleuchten**
Die Treppenhausbeleuchtung ist neu zu installieren. Es
handelt sich hierbei um die Vorbereitung für die
Installation von Sensorleuchten im Eingangsbereich und
auf den Treppenpodesten. Die Position versteht sich
einschl. aller erforderlichen Stemm- und
Schlitzarbeiten, Leitungen.

In jeder Etage des Treppenhauses wird eine LED -Sensor-
Wand-/Deckenleuchte installiert. Auch auf den
Zwischenpodestenwerden Lampenauslässe für
Sensorleuchten zu installieren. Im EG sind zwei
Sensorleuchten zu installieren.

Die genaue Position der Leuchten ist vor
Installationsbeginn mit der Bauleitung des AG
abzustimmen.
Menge: 1,000 psch

**3.6.60 Sensorleuchten Treppenhaus**
LED-Leuchten mit Bewegungsmeldern
Sensor-Leuchte, Fabr. Steinel, Typ RS PRO LED S1 NW,
liefern und montieren wie beschrieben
Menge: 10,000 Stck

**3.6.70 Brennstelle Hauseingangsleuchte - Zuleitung**
Brennstelle - Hauseingangsleuchte neu einspeisen

Die Position versteht sich einschl. aller
erforderlichen Stemm und Schlitzarbeiten,
Leitungsmaterial, Installationsrohr im Kellerbereich,
einschließlich integriertem Dämmerungsschalter
Verdrahtung etc..
Leitungslänge ca. 15 m.
Menge: 1,000 psch

**3.6.80 Brennstelle Hauseingangsleuchte - LED**
*** Bedarfsposition ohne GB
Brennstelle - Hauseingangsleuchte von RZB in
LED Ausführung und HN Beschriftung
inkl. Dämmerungsschalter,
liefern und montieren, Leistungsumfang wie beschrieben
RZB Artikel - Nr.221167.002.25
oder gleichwertig

Die Position versteht sich einschl. aller
erforderlichen Stemm und Schlitzarbeiten,
Leitungsmaterial, Installationsrohr im Kellerbereich,
einschließlich integriertem Dämmerungsschalter
Verdrahtung etc..
Leitungslänge ca. 15 m.
Menge: 1,000 psch

**3.6.90 Außenleuchte**
Außenwandleuchte mit Bewegungsmelder, liefern und
montieren.
Die Position versteht sich einschl. aller
erforderlichen Stemm-  und Schlitzarbeiten,
Leitungsmaterial, Schaltermaterial,
Stromkreiszuleitung, Installationsrohr im
Kellerbereich, Verdrahtung etc..

Leitungslänge ca. 15 m.
Menge: 1,000 Stck

#### Abschnitt 3.7 Abnahme/Provisorien

**3.7.10 Revisionsunterlagen**
Erstellen der Revisionsunterlagen nach Abschluss der
Arbeiten
Menge: 1,000 psch

### Bereich 4 REGIE

#### Abschnitt 4.1 Stundenlohnarbeiten

*Hinweis*
Hinweis Stundenlohnarbeiten

Unvorhersehbare, für das Gesamtwerk jedoch erforderlich
werdende Arbeiten nach ausdrücklicher Anordnung durch
die Bauleitung.

Für alle Stundenlohnarbeiten hat der Bieter einen
Stundenrapport (inkl. Ort, Datum, ausgeführter
Tätigkeit, Personenbezeichnung, etc.) zu führen und dem
Bauherrn bzw. der Bauüberwachung unaufgefordert zu
übermitteln.

Erklärung des Bieters:

Ich/Wir erkläre(n) hiermit, dass die von mir/uns
angebotenen Stundenverrechnungssätze unter Beachtung
der preisrechtlichen Vorschriften ermittelt wurden und
unabhängig von der Anzahl der abgerechneten Stunden
gelten.

.......................................................
............................
(Ort, Datum)

.......................................................
...........................
(Firmenstempel, Unterschrift des Bieters)

**4.1.10 Facharbeiter**
Stunden eines Facharbeiters, einschließlich aller
Zuschläge.
Menge: 20,000 Std

**4.1.20 Helfer**
Stunden eines Helfers, einschließlich aller Zuschläge.
Menge: 20,000 Std

USt %: 19,00
